# Mülheim - Neubau Heißener Bad
Angebotsaufforderung (GAEB DA XML 3.2, DA83)
Projekt: G20063
Währung: EUR
Erstellt mit: GXML Toolbox V3.3 R20220330, ORCA AVA 25.0.5 - Enterprise Edition 25.00.05, 26.08.2025

## I. Allgemeine Baubeschreibung
Objektbeschreibung

Die Stadt Mülheim an der Ruhr beabsichtigt, am Standort des Heißener Bades an der Yorckstraße 2 einen Ersatzneubau für das dort befindliche und abgängige Bad zu errichten. Die Einstellung des Betriebes und der Rückbau der Anlage erfolgt erst nach Fertigstellung des Neubaus.

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
Das auf dem stadteigenen Grundstück an der Yorckstraße im Stadtteil Heißen soll das neue Hallenbad neben dem abgängigen Bestandsbad aus den 1970er Jahren als kompakter Baukörper gebaut werden. Die Anordnung richtet sich sowohl nach der bestehenden benachbarten Bebauung, einer optimalen Funktion sowie der Ausrichtung entsprechend der Besonnung. Auch ist ein wirtschaftlicher Zuschnitt des verbleibenden restlichen Grundstücks zu berücksichtigen. Das für den Neubau vorgesehene Gelände liegt im östlichen Teil der Stadt Mülheim an der Ruhr in der Umgebung von einer Wohnbebauung mit angrenzenden Gewerbegebiet. Im Norden, Westen und Süden grenzt das Grundstück an viel befahrene Straßen u.a. die A 40 und die B 1. Nach Süden und Westen hin steigt das mit Baumbestand versehene Grundstück stark an. Durch die Anordnung des neuen Baukörpers im östlichen Bereich des Grundstücks wird eine Abschirmung zur bestehenden Wohnbebauung erreicht und gleichzeitig eine möglichst große Freifläche mit Südwest-Ausrichtung ermöglicht.
Der städtebauliche Grundansatz sieht eine eher geschlossene, massive Fassadengestaltung zur nördlich und östlich gelegenen Nachbarbebauung und geöffnete transparente Fassaden nach Süden und Westen zu den Freiflächen hin vor. Das Gebäude ist in verschiedenen Gebäudehöhenniveaus gestaffelt und wirkt durch den flachen Riegel und Dachscheiben zur Straßenseite recht maßstäblich. Das auskragende geschwungene Dach steigt nach Süden hin an und fügt sich somit in die vorhandene Topographie des Grundstücks ein. Die Formensprache des Daches findet sich an der Eingangsfassade wieder und leitet den Besucher in das Bad und verleiht dem Gebäudeeingang eine entsprechende Akzentuierung.

Die Oberkante des Eingangsniveaus (Baunull) liegt bei 103,5 ü NHN und in etwa auf dem Straßenniveau. Der Vorplatz schließt an das öffentliche Wege- und Straßennetz den ÖPNV (Bushaltestelle) und den neu zu schaffenden Parkplatz mit 51 Stellplätzen an. Das Bad verfügt somit über eine gute verkehrstechnische Anbindung. Direkt am neu geplanten Vorplatz wird eine Fläche für 50 Fahrräder vorgesehen. Die Zufahrt zum Betriebshof erfolgt auf der östlichen Seite über die Yorckstraße.

Es ist beabsichtigt, das bestehende Hallenbad weitgehend während der kompletten Bauzeit geöffnet zu lassen und erst nach Fertigstellung und Inbetriebnahme des Ersatzbaues zu schließen und abzubrechen.

Das Funktionskonzept sieht die Abwicklung der nutzerrelevanten Funktionen auf einer Ebene vor.

Das Lehrschwimmbecken ist räumlich vom Schwimmerbereich durch eine Glaswand mit einer Türanlage abgetrennt. Die beiden Hallenteile können miteinander gekoppelt oder das Schwimmerbecken, z. B. für den Schulsport, separiert werden. So ist eine flexible Nutzung möglich. Das Lehrschwimmbecken (12,5 x 12,5 m) verfügt über einen Hubboden (0-1.80m Tiefe) und eine Wassergewöhnungstreppe. Die Beckenumgangsflächen bieten ausreichend Platz für Aufenthaltsbereiche für Begleitpersonen. Direkt angrenzend befindet sich der Kinderspielbereich mit drei Wasserbecken mit einer Wassertiefe von 0,20 bis 0,30  m. Hinter einer als Gestaltungselement geplanten Sitzbank (2,50 m hohe Rückwand) befinden sich Abstellmöglichkeiten für Trainingsgeräte, wie z. B. Aquabikes und ein Wickelbereich. Die in dem Bereich angeordneten Sanitäts- und Putzmittelräume dienen gleichzeitig als betriebsinterne Verbindung zwischen Badehalle und Foyer bzw. Umkleide.

Der Schwimmerbereich besteht aus einem 25 m-Schwimmerbecken mit sechs Bahnen (25,0 x 15,0 m, 1,80 m - 3,8 m Tiefe) mit einer Startblockanlage sowie einer 3 m-Plattform und einem 1 m-Sprungbrett. Die Anforderungen an eine Wettkampfkategorie wurden seitens des Bauherrn nicht gewünscht. Die vorliegende Planung entspricht allerdings weitgehend der Wettkampfkategorie "D".

Die neuen Beckenkörper werden, bis auf den Kinderspielbereich, aus Edelstahl errichtet. Im Schwimmerbecken und Lehrschwimmbecken werden sie zum Teil als tragende Konstruktion und zum Teil als schlaffe Auskleidung gegen Stahlbetonwände (ab 2,0 m Wassertiefe) mit einem Beckenkopf aus Edelstahl ausgeführt. Die Bodenplatten der Becken werden aus Stahlbeton hergestellt.

Die Außenwände werden weitgehend aus Stahlbeton und Mauerwerk errichtet. Nach Süden und Westen sind Pfosten-Riegel-Fassaden mit außenliegendem Wärmeschutz (auskragende Dachfläche) geplant.

Die Dachfläche des Umkleidetraktes wird als Betondach ausgeführt. Die Badehalle bekommt ein Holztragwerk, welches für die Aufnahme einer PV-Anlage sowie eines Gründaches entsprechend dimensioniert ist.

Die Badewassertechnik ist im Untergeschoss angeordnet. Die Lüftung befindet sich an zentraler Stelle im Obergeschoss. Der Chlorgasraum wird gemäß den aktuell geltenden Normen mit einem außenliegenden Zugang geplant.

Die Erschließung der Außenanlagen erfolgt grundsätzlich barrierefrei. Die Beckenumgänge werden von den Pflasterflächen und Liegewiesen über eine rollstuhlgerechte Duschmulde erschlossen. Weiter kommt es zu vereinzelten Baumfällungen sowie zur Neuanpflanzung von Bäumen. Entlang der Becken werden Beete mit einer pflegereduzierten, artenreichen Pflanzung aus Blütenstauden und Gräsern realisiert.

## II. VORBEMERKUNGEN ZUM LEISTUNGSVERZEICHNIS
Baustellen-Beschreibung

Bei den nachfolgend aufgeführten Leistungen handelt es sich um die Lieferung und Montage der Dachabdichtung mit Aufbauten des Daches  zum Neubau des künftigen Hallenbades.

1. Herrichtung des Baufeldes
Wir verweisen hier auf den beigefügten Baustelleneinrichtungsplan.

2. Lager/Baustelleneinrichtungsflächen
Lager- und Baustelleneinrichtungsflächen stehen nur begrenzt zur Verfügung. Lager- und Aufenthaltsräume werden vom AG nicht zur Verfügung gestellt und sind vom AN entsprechend den gesetzlichen Vorgaben für alle Leistungen vorzuhalten.

3. Zuwegung
Siehe Baustelleneinrichtungsplan.
Die Zufahrt- und Abfahrt erfolgt über die "Yorkstrasse".
Im Zuge der stattfinden Abbruchabreiten werden die Baustraßen errichtet. Es gibt eine Zufahrt.
Die Verkehrswege für die LKW-Fahrzeuge mit Anhängern und die Beladeflächen sind während der Bauarbeiten für den AG ständig freizuhalten. Eine evtl. unumgänglich notwendige zeitlich begrenzte Sperrung muss fristgerecht mit der Stadt abgestimmt und von dieser genehmigt werden. Alle Sicherungsmaßnahmen für den Betrieb der Baustelle sind durch den AN ohne besondere Vergütung durchzuführen.

4. Ver-/Entsorgung der Baustelle
Verkehrswege innerhalb der Baustelle entsprechend des Baustelleneinrichtungsplans. Strom und Wasseranschlüsse werden vom AG gestellt und allen am Bau Beteiligten zugänglich gemacht. Die entsprechenden Hauptanschlüsse sind vom AN eigenverantwortlich in Erfahrung zu bringen.

5. Unterhaltung
Die Baustelle hat in jeder Bauphase ordentlich und aufgeräumt zu erscheinen.
Der AN hat die Pflicht zur laufenden Reinigung und nach Beendigung seiner Leistung zur unverzüglichen, vollständigen Räumung der Baustelle. Befolgt er dazu ergehende Aufforderungen nicht, erfolgt ein Zahlungseinbehalt in Höhe von bis zu 3 % der Rechnungssumme. Die Vollzugsmeldung über die laufende Bauschutträumung und Aufräumarbeiten innerhalb und außerhalb des Gebäudes hat jeden Donnerstag bis 15:00 Uhr zu erfolgen und ist von den Architekten/der Bauleitung bestätigen zu lassen.

6. Sanitäre Anlagen
Der AG stellt im Baufeld WC-Anlagen zur Verfügung. Diese können während der gesamten Bauzeit seitens AN genutzt werden. Aus diesem Grund wird auf weitere Sanitärcontainer bzw. mobile WC- Anlagen verzichtet.

7. Sicherheits- und Gesundheitskoordination
Die Maßnahme wird durch einen Sicherheits-und Gesundheits- koordinator begleitet. Der Sicherheits- und Gesundheitsplan ( SiGE-Plan) ist zu beachten.

8. Prüfung der Unterlagen / Vorleistung
Die zu erbringenden Leistungen sind möglichst eindeutig und erschöpfend beschrieben. Das entbindet den AN jedoch nicht, sämtliche planerischen Unterlagen sowie die erf. Vorleistungen anderer ANs auf Eignung für die Durchführung der eigenen Arbeiten zu prüfen. Bedenken gegen die Ausführung sind während der Angebotsphase als Bieterfrage schriftlich zu stellen

9.Fachbauleiter / Polier
Der AN ist verpflichtet, für dieses BV einen Fachbauleiter zu benennen. Die Amtssprache ist deutsch, entsprechend ist die Baustellenkommunikation durchzuführen. Der Fachbauleiter hat nach Aufforderung durch die Bauleitung an den Baubesprechungen teilzunehmen. Hierbei getroffene Vereinbarungen bzw. Anordnungen der Bauleitung, insbesondere wenn sie der Sicherheit oder dem Baufortschritt dienen, sind unverzüglich Folge zu leisten. Alle Ergebnisse von Baubesprechungen werden zu Vertragbestandteilen, sofern nicht binnen fünf Werktagen schriftlich widersprochen wird.

10. Allgemeines

Die Preiserstellung, für die in Folge beschriebenen Leistungen, gilt für eine funktionsfähige Dachtragkonstruktion, einschließlich der Anlieferung, Abladen und dem Transport innerhalb der Baustelle.

Im Zuge der Ausschreibung besteht die Möglichkeit, das aktuelle Baufeld zu besichtigen.

Alle in diesen und allen vor- und nachfolgenden Vorbemerkungen dargestellten Arbeitsbedingungen und Forderungen sind bei der Preisbildung zu berücksichtigen. Im Falle der Auftragserteilung werden diese zu Vertragsbestandteilen.

Die Projektabwicklung erfolgt über eine Online Projektplattform.
Diese betrifft auch die Planverteilung.
Die Pläne sind vom AN eigenverantwortlich im aktuellen Zustand von der Projektplattform herunterzuladen und ggfs. zu vervielfältigen.
Ein Planversand durch den Planer in Papierform wird aus Nachhaltigkeitsgründen nicht erfolgen.
Die tägliche Kommunikation erfolgt über e-mail.

Bauseits ist eine Videoüberwachung mit Aufschaltung zu einem Wachdienst vorgesehen.

Die Kosten der Abfallverwertung und der Abfallbeseitigung sind die
Einheitspreise einzurechnen.

## III. Kalkulationshinweis
Der Inhalt nachgenannter Vorbemerkungen (allgemeine, projektspezifische und leistungs- gewerkespezifische Vorbemerkungen) und beigefügter Pläne ist bei der Kalkulation zu berücksichtigen. Die sich hieraus ergebenden Leistungen sind mit den Einheitspreisen abgegolten und werden nicht gesondert vergütet.

Alle erforderlichen Fotokopien/Lichtpausen hat der AN auf eigene Kosten zu erstellen.

Die leistungs- gewerkespezifischen Vorbemerkungen sind teilweise erst einzelnen Titeln vorgeschaltet.

Diesem Leistungsverzeichnis sind zur Verdeutlichung der Planung und Konstruktion, der Gebäude- und Geländegeometrie sowie als Kalkulationshilfe Unterlagen als PDF-Dateien beigefügt.

## 021 Dachdeckerarbeiten

### Titel 10 Allgemein

#### Bereich 10.10 Baustelleneinrichtung / Materialangaben

**10.10.01 Baustelleneinrichtung**
Einrichten, Vorhalten, Unterhalten, Abbauen der
Baustelleneinrichtung mit allen zur Durchführung der
eigenen Arbeiten erf. Maschinen und Geräte,
Materialaufzügen, Mannschaftseinrichtungen,
Versorgungsanlagen, Unfallverhütungseinrichtungen etc.

Einschließlich:
- Führen des Bautagebuchs,
-  Übernahme der Verantwortung gem. LBauO,
-  Übernahme von ggf. erf. Prüfgebühren o.ä. aus
 dieser Position,
- Wiederherstellen des ursprünglichen Zustands von
  benutzten Einrichtungen, wie Straßen, Gehwegen,
  Abstellflächen auf Grundstücken etc. (Der Zustand
 ist vor Baubeginn durch Fotos vom AN zu dokumentieren)
- Alle sonstigen Kosten, die der AN zur ordnungsgemäßen  Durchführung der Bauaufgabe zu erbringen hat.
- Lager/Personalscontainer für das eigene Personal
- Herstellen der Stellfläche für zuvor genannte
 Container im öffentlichen Verkehrsbereich (siehe
 Baustelleneinrichtungplan) inkl. aller notwendigen
 Genehmigungen und Kosten.
Menge: 1,000 Stk

**10.10.02 Vorhaltung Baustelleneinrichtung**
Vorhaltung der Baustelleneinrichtung je Monat
Menge: 4,000 MON

**10.10.03 Kosten Personenschutz**
Kosten für Personenschutz, im Einzelnen für:
- Kosten für die eigenverantwortlichen Sicherungsmaßnahmen sind nach den Unfallverhütungsvorschriften
 der Bau-Berufsgenossenschaft einzutragen.
- Kosten für alle erforderlichen Maßnahmen, wie z.B.
 Sicherungsgurte, etc.
Der AN hat den nötigen Umfang zu prüfen und die
Maßnahmen selbstständig und eigenverantwortlich
durchzuführen oder entsprechend zu beauftragen.
Menge: 1,000 Stk

**10.10.04 Materialangaben-Bietereinträge**
Dampfsperre

angebotenes Fabrikat: '.....................................'

  (Bietereintrag)

Dämmung

angebotenes Fabrikat: '.....................................'

  (Bietereintrag)

Gefälledämmung

angebotenes Fabrikat: '.....................................'

  (Bietereintrag)

Abdichtung 1.Lage

angebotenes Fabrikat: '.....................................'

  (Bietereintrag)

Abdichtung 2.Lage

angebotenes Fabrikat: '.....................................'

  (Bietereintrag)

Dachgully

angebotenes Fabrikat: '.....................................'

  (Bietereintrag)

Notablauf

angebotenes Fabrikat: '.....................................'

  (Bietereintrag)

Dachoberlicht, modulares System

angebotenes Fabrikat: '.....................................'

  (Bietereintrag)

Lichtkuppeln / RWA

angebotenes Fabrikat: '.....................................'

  (Bietereintrag)

Dachrandgeländer

angebotenes Fabrikat: '.....................................'

  (Bietereintrag)

Begrünungssystem

angebotenes Fabrikat: '.....................................'

  (Bietereintrag)

Unterkonstruktion Fotovoltaik

angebotenes Fabrikat: '.....................................'

  (Bietereintrag)
Menge: 0,000

#### Bereich 10.20 Technische Bearbeitung

**10.20.01 Werkplanung / Zeichnungen/Verlegepläne**
Auf Grundlage der Architekten-Planung sind vom AN ent- sprechende Werk- und Detailzeichnungen sowie Verlege- pläne etc. 2-fach in Papierform sowie digital als DWG-Datei anzufertigen und dem Architekten bzw. Prüfstatiker rechtzeitig vor Fertigung und Ausführung zur Freigabe zu übergeben.
Beibringen von Güte- und sonstiger Nachweise sowie sämtl. Kosten zur technischen Bearbeitung sind in dieser Position einzurechnen und damit abgegolten.
Menge: 1,000 Stk

**10.20.02 Dokumentation**
Liefern einer Dokumentation:

Die Dokumentation soll mindestens folgende Punkte
beinhalten:
- den Nachweis über die verwendeten Materialien
 inkl. der Technischen Merkblätter, etc.
-  eventuell wichtige  Hinweise für den Betreiber
-  eventl. erforderliche Wartungshinweise
-  Prüfzeugnisse jeglicher Art
-  Fachunternehmererklärung
-  Sonstiges, etc.

sämtliche Unterlagen sind in je einem Ordner,
sauber gegliedert mit Inhaltsangabe, 2-fach,
mit der Schlussrechnung abzugeben.
Menge: 1,000 Stk

### Titel 20 Dach 1 (Stahlbeton-Gründach)

#### Bereich 20.10 Vorbereitende Arbeiten

**20.10.01 Dachfläche reinigen**
Dachfläche reinigen

Lose Verunreinigungen entfernen.

Anfallendes Material wird Eigentum des AN,  vom Dach schaffen und entsorgen.
Menge: 635,000 m²
Produkt:
  Artikel:
    Artikelnummer: 10300
    Artikelkurztext: Dachfläche reinigen

**20.10.02 Niederschlagswasser von Stahlbetondecken entfernen Absaugen und trocknen**
Niederschlagswasser von Stahlbetondecken entfernen und Flächen trocknen.
Menge: 635,000 m²

**20.10.03 Bohlenkranz Lichtkuppel 1,50 x 1,50**
Bohlenkranz aus Nadelholz, imprägniert, für Lichtkuppelaufsatz, bündig bis zur Oberfläche der Wärmedämmung, in mehrlagiger Ausführung auf bauseits vorh. Stb.-Decke komplett liefern und fachgerecht einbauen, incl. der erforderlichen Befestigungsmittel.
Holzart : Fichte / Kiefer
Holzfeuchte : trocken (um < 20 %)
Güteklasse : II
Größe Lichtkuppel : 1,50 x 1,50 m
Breite : ca. 18 cm
Höhe : 14 cm
Menge: 4,000 Stk

**20.10.04 Kernbohrungen für Attika-Abläufe**
in den bauseitigen Stahlbeton-Attikakonstruktionen gem. Angabe und Planung fachgerecht herstellen.
Stb.-Wand Attika: Stärke 24 cm

Die Kernbohrung ist entsprechend mit Gefälle für den separaten Dachgully herzustellen.
Durchmesser Kernbohrung DN 250
Menge: 8,000 Stk

#### Bereich 20.20 Dämmung/Abdichtung

**20.20.01 Voranstrich / bituminös**
Kaltverarbeitbarer Bitumenvoranstrich auf Lösungsmittelbasis, schnelltrocknend, auf den gereinigten Untergrund der Vorposition, einschl. aller An- und Abschlüsse streichen und gut für nachfolgenden Aufbau durchtrocknen lassen.
Untergrund : Stahlbeton
Verbrauch  : ca. 0,3 kg/m²
Menge: 635,000 m²

**20.20.02 Dampfsperre kaltselbstklebend**
Dampfsperre kaltselbstklebend

Untergrund: Stahlbetondach

Elastomerbitumen Kaltselbstklebebahn
oberseitig Thermstreifen,
unterseitig Kaltselbstklebemasse mit
hohem Diffusionswiderstand und großer
Durchtrittfestigkeit
Leistungs- und Funktionsanforderungen:
- Dicke ca. 4 mm
- Trägereinlage: PET/Alu/PET + Glasvlies
- Maximale Zugkraft nach DIN 12311-1:
l >= 400 N/50 mm, q >= 300 N/50 mm
- Dehnung nach DIN 12311-1: l + q >= 2 %
- Nagelschaftprüfung nach DIN EN 12310-1: >= 70 N
- Wasserdampfdurchlässigkeit nach
DIN EN 1931 >= 1500 m
- Kaltbiegeverhalten nach DIN EN 1109: <= -25 °C
- Wärmestandfestigkeit nach DIN EN 1110: >= +70 °C
Liefern und gem. Herstellervorgaben auf den
Untergrund fachgerecht verlegen. Längsnaht- und
Kopfstoßüberdeckung mind. 8 cm breit, unter Verwendung
einer Andrückrolle fachgerecht verkleben. Ein
45°-Eckschnitt ist an der mittleren Lage im Bereich
des T-Stoßes auszuführen. Stöße versetzt anordnen.
Im Bereich von An- und Abschlüssen sowie Dachdurchdringungen ist die Bahn luftdicht anzuschließen.
Die weiteren Lagen sind Zug u Zug aufzubringen.
Menge: 635,000 m²
Produkt:
  Artikel:
    Artikelnummer: 13400
    Artikelkurztext: Dampfsperre kaltselbstklebend

**20.20.03 Dampfsperre im Anschlussbereich, H bis 50 cm**
Dampfsperre im Anschlussbereich

Dampfsperre der Vorposition liefern und
in An- bzw. Abschlussbereichen bis auf die Aussenkante der Attika fachgerecht verlegen.

Untergrund: Stahlbeton

Anschlusshöhe: bis 50 CM cm
Attikabreite:  25 cm
Menge: 104,000 m
Produkt:
  Artikel:
    Artikelnummer: 16000
    Artikelkurztext: Dampfsperre im Anschlussbereich, H bis 50 cm

**20.20.04 Dampfsperre im Anschlussbereich, Lichtkuppeln/RWA**
wie Position 021.20.20.3, jedoch:

Anschlüsse im Beeich der Lichtkuppeln/RWA
Menge: 24,000 m
Produkt:
  Artikel:
    Artikelnummer: 16000
    Artikelkurztext: Dampfsperre im Anschlussbereich, Lichtkuppeln/RWA

**20.20.05 Dampfsperre im Anschlussbereich, aufgehende Wände**
wie Position 021.20.20.3, jedoch:

Anschlüsse im Beeich der aufgehenden Wände
Menge: 60,000 m
Produkt:
  Artikel:
    Artikelnummer: 16000
    Artikelkurztext: Dampfsperre im Anschlussbereich, aufgehende Wände

**20.20.06 Dampfsperre Zulage Ecken**
wie Position 021.30.20.3, jedoch:

Zulage für Innen-/Aussemecken
Menge: 24,000 Stk
Produkt:
  Artikel:
    Artikelnummer: 16000
    Artikelkurztext: Dampfsperre Zulage Ecken

**20.20.07 Dampfsperre anarbeiten Lüftungsrohre DN 100**
Anarbeiten der Dampfsperre an Rohre/Durchdringungen DN 100
Menge: 3,000 Stk
Produkt:
  Artikel:
    Artikelnummer: 16000
    Artikelkurztext: Dampfsperre anarbeiten Lüftungsrohre DN 100

**20.20.08 Dampfsperre anarbeiten Schwanenhals DN 100**
Anarbeiten der Dampfsperre an Schwanenhals DN 100
Menge: 14,000 Stk
Produkt:
  Artikel:
    Artikelnummer: 16000
    Artikelkurztext: Dampfsperre anarbeiten Schwanenhals DN 100

**20.20.09 Wärmedämmung EPS WLS 035-DDA-dh 120 mm**
EPS-Hartschaumplatten
nach DIN EN 13165, für genutzte und nicht genutzte
Dachflächen

- Plattengröße: 600 x 1200 mm
liefern und auf der Dampfsperre mit Schaumkleber streifenweise windsogsicher nach DIN EN 1991,
Teil 1-4, verkleben. Platten versetzt anordnen und dicht stoßen.

Plattendicke:  120 mm
Menge: 635,000 m²

**20.20.10 Gefälledämmung EPS WLS 035-DDA-dh 20-140 mm, 2%**
EPS-Hartschaumplatten
nach DIN EN 13165, für genutzte und nicht genutzte
Dachflächen
als Gefälledämmung

Gefälle 2%

- Plattengröße: 600 x 1200 mm
liefern und auf der Dampfsperre mit Schaumkleber streifenweise windsogsicher nach DIN EN 1991,
Teil 1-4, verkleben. Platten versetzt anordnen und dicht stoßen.

Plattendicke:  20-140 mm
Menge: 635,000 m²

**20.20.11 Kehlgefälleausbildung entlang Attikarand**
Kehlgefälleausbildung entlang Attikarand

Breite:  1,0 m
Menge: 56,000 m
Produkt:
  Artikel:
    Artikelnummer: 20580
    Artikelkurztext: Kehlgefälleausbildung entlang Attikarand

**20.20.12 Wärmedämmung EPS WLS 035-DDA-dh 100 mm-Attikawände**
EPS-Hartschaumplatten
nach DIN EN 13165, für genutzte und nicht genutzte
Dachflächen

- Plattengröße: 600 x 1200 mm
liefern und auf der Dampfsperre mit Schaumkleber streifenweise windsogsicher nach DIN EN 1991,
Teil 1-4, verkleben. Platten versetzt anordnen und dicht stoßen.

Einbauort: Attikawände

Plattendicke:  100 mm
Menge: 104,000 m

**20.20.13 Wärmedämmung EPS WLS 035-DDA-dh 180 mm-aufgehende Wände**
EPS-Hartschaumplatten
nach DIN EN 13165, für genutzte und nicht genutzte
Dachflächen

- Plattengröße: 600 x 1200 mm
liefern und auf der Dampfsperre mit Schaumkleber streifenweise windsogsicher nach DIN EN 1991,
Teil 1-4, verkleben. Platten versetzt anordnen und dicht stoßen.

Einbauort: aufgehende Wände
Höhe: 470 mm

Plattendicke:  180 mm
Menge: 60,000 m

**20.20.14 Dämmkeil EPS 40/40 mm**
Dämmkeil EPS

Im Bereich der aufgehenden Bauteile
liefern und fachgerecht verlegen.
Menge: 185,000 m
Produkt:
  Artikel:
    Artikelnummer: 20580
    Artikelkurztext: Dämmkeil EPS 40/40 mm

**20.20.15 Elastomerbitumen Kaltselbstklebebahn PYE-KTG-KSP-3**
Elastomerbitumen Kaltselbstklebebahn
selbstklebend, Überlappungen verschweißt

liefern und gem. Verlegeanleitung
auf den Untergrund fachgerecht verlegen.
Die Nahtbereiche sind nach Herstellervorgabe zu
überlappen, vorzubereiten und homogen und
kapillarfrei zu verschweißen.
Kopfstoßbereiche sind stumpf zu stoßen und zusätzlich
mit einem Deckstreifen, Zuschnitt: 20 cm, zu überschweißen.
Menge: 635,000 m²
Produkt:
  Artikel:
    Artikelnummer: 40110
    Artikelkurztext: Elastomerbitumen Kaltselbstklebebahn PYE-KTG-KSP-3

**20.20.16 Polymerbitumen Schweißbahn PYE-PV200-S5**
Polymerbitumen Schweißbahn

liefern und gem. Verlegeanleitung
auf den Untergrund fachgerecht verlegen.
Die Nahtbereiche sind nach Herstellervorgabe zu
überlappen, vorzubereiten und homogen und
kapillarfrei zu verschweißen.
Kopfstoßbereiche sind stumpf zu stoßen und zusätzlich
mit einem Deckstreifen, Zuschnitt: 20 cm, zu überschweißen.
Menge: 635,000 m²
Produkt:
  Artikel:
    Artikelnummer: 40110
    Artikelkurztext: Polymerbitumen Schweißbahn PYE-PV200-S5

**20.20.17 Dachbahn im Anschlussbereich, H bis 40 cm**
Dachbahn im Anschlussbereich

Dachbahn der Vorposition liefern und
in An- bzw. Abschlussbereichen bis auf die Aussenkante der Attika fachgerecht verlegen.

Untergrund: Stahlbeton

Anschlusshöhe: bis 40 CM cm
Attikabreite:  55 cm
Menge: 45,000 m
Produkt:
  Artikel:
    Artikelnummer: 16000
    Artikelkurztext: Dachbahn im Anschlussbereich, H bis 40 cm

**20.20.18 Dachbahn im Anschlussbereich, Lichtkuppeln/RWA**
wie Position 021.20.20.16, jedoch:

Anschlüsse im Beeich der Lichtkuppeln/RWA
Menge: 24,000 m
Produkt:
  Artikel:
    Artikelnummer: 16000
    Artikelkurztext: Dachbahn im Anschlussbereich, Lichtkuppeln/RWA

**20.20.19 Dachbahn im Anschlussbereich, aufgehende Wände**
wie Position 021.20.20.16, jedoch:

Anschlüsse im Bereich der aufgehenden Wände
Menge: 60,000 m
Produkt:
  Artikel:
    Artikelnummer: 16000
    Artikelkurztext: Dachbahn im Anschlussbereich, aufgehende Wände

**20.20.20 Dachbahn anarbeiten Lüftungsrohre DN 100**
Anarbeiten der Dachbahn an Rohre/Durchdringungen DN 100
Menge: 3,000 Stk
Produkt:
  Artikel:
    Artikelnummer: 16000
    Artikelkurztext: Dachbahn anarbeiten Lüftungsrohre DN 100

**20.20.21 Dachbahn anarbeiten Schwanenhals DN 100**
Anarbeiten der Dachbahn an Schwanenhals DN 100
Menge: 14,000 Stk
Produkt:
  Artikel:
    Artikelnummer: 16000
    Artikelkurztext: Dachbahn anarbeiten Schwanenhals DN 100

**20.20.22 Lineare Befestigung der Dachbahn an aufgehenden Bauteilen**
Menge: 165,000 m
Produkt:
  Artikel:
    Artikelnummer: 16000
    Artikelkurztext: Lineare Befestigung der Dachbahn an aufgehenden Bauteilen

**20.20.23 Attikaabdeckung, b=620 mm**
Liefern und montieren des Abschlussprofils am Dachüberstand aus Aluminium, Pulverbeschichtet nach RAL nach Wahl des AG,
32 mm dick, Neigung mind.: 2% zur Dachfläche.
Abwicklung 920 mm, 4-fach gekantet inkl. Wasserableitblechen im Bereich der Stöße

Incl. Traufbohle 40/50 x 250 mm
und
OSP-Platte, B=550 mm, d=25 mm wasserfest verleim
t
Einschl. aller Befestigungsmittel.
Menge: 85,000 m

**20.20.24 Attikaabdeckung, b=620 mm, segmentbogenförmig**
wie vor, jedoch:

segmentbogenförmiger Grundriss
r ca. 8,00 m
Menge: 23,000 m

**20.20.25 Attika Ecken, b=620 mm**
Zulagepreis für die Ausbildung von Innen- und Außenecken der vorbeschriebenen
Attikaabdeckung
Menge: 4,000 St

**20.20.26 Attika Wandanschluss, b=620mm**
Zulagepreis für die Ausbildung von Wandanschlüßen der vorbeschriebenen Attikaabdeckung
Menge: 2,000 St

**20.20.27 Dichtigkeitsprobe, Flachdach**
Dichtigkeitsprobe der Dachfläche wie folgt:
- Visuelle Kontrolle
- Prüfung auf Möglichkeit der statischen Belastung
- Einläufe mit Überlauf versehen
- Dachfläche mit Wasser fluten unter Zusatz eines Färbemittels
- Wasserstand messen und protokollieren bei Beginn und Ende der Prüfung
- Wasser beseitigen
Probezeit : 4 Tage
Anstauhöhe : 5 cm am Hochpunkt
Menge: 1,000 Stk

#### Bereich 20.30 Entwässerung

**20.30.01 Dachgully aus Polyurethan DN 100mm / horizontal**
Dachgully mit Keil aus Polyurethan, nach DIN EN 1253,
wärmegedämmt, senkrecht/abgewinkelt,
in der Nennweite DN 100 mm
für Freispiegelentwässerung
mit eingeschäumter Wunsch-Anschluss-
Manschette passend zur Dachabdichtung (2-lagige Bitumenbahn), inkl. Kiesfang liefern und fachgerecht
einbauen.
Ausführung: senkrecht/abgewinkelt
Manschette aus: Bitumen
Ablaufleistung: > 7,5l/s
Gew. Nennweite: DN 100mm

Produkt der Planung:
Grumbach, Attika-Super-Gully
oder gleichwertig

Angebotenes Produkt:

'.........'
  Bietereintrag
Menge: 4,000 Stk

**20.30.02 Notüberlauf / DN 100 / PUR / horizontal / 4,2 l/s**
Notüberlauf für vor beschriebene Flachdachfläche, außen
schräg zulaufend mit Tropfnase liefern und montieren, inkl. aller Verbindungs- und Befestigungsmittel

Material:  Titan-Zinkblech,
Blechdicke: 0,8 mm
Nenngröße: DN 100  4,2 l/s
Befestigung:  mittels Montageschaum (WÄDÄ) in
  bauseits vorhandenen WD der Attika,
Der Einlaufstutzen ist durch die Attika (ca. 450 mm) zu
führen und innenseitig mit einen Klebeflansch zu
versehen, Überstand außen: ca. 15 cm.
Menge: 4,000 Stk

**20.30.03 Sanitärentlüfter DN 100**
Liefern und fachgerechtes Einbauen von Sanitär-Lüfter
gem. Herstellerrichtlinien in vor beschriebenen
Dachaufbau in fertiger Arbeit inkl. Anarbeitung an
Flachdachaufbauten,
2-teilig, wärmegedämmt, inkl. Regenhaube
Größe DN 100,
Menge: 3,000 Stk

**20.30.04 Dachdurchführung gebogen, DN 100, Schwanenhals, für Kabeldurchführung**
Dachdurchführung gebogen (Schwanenhals) für Kabeldurchführungen mit Anschlussmanschette, zweiteilig für nicht belüftete Dächer, UV-stabil in Dachabdichtung eindichten.
Material : PVC, 2 Rohrbögen
Nennweite : DN 100
Dachneigung : 1 bzw. 2 Grad
Menge: 2,000 Stk

**20.30.05 Dachdurchführung gebogen, DN 200, Schwanenhals, für Kabeldurchführung**
Dachdurchführung gebogen (Schwanenhals) für Kabeldurchführungen mit Anschlussmanschette, zweiteilig für nicht belüftete Dächer, UV-stabil in Dachabdichtung eindichten.
Material : PVC, 2 Rohrbögen
Nennweite : DN 200
Dachneigung : 1 bzw. 2 Grad
Menge: 2,000 Stk

**20.30.06 Dachentwässerung Regenfallrohre rund, DN 100**
Regenfallleitungen DN 100
mit Anschluß an Grundleitung,
einschl. Rohrschellen, liefern und vor der hinterlüfteten Fassade (ca. 180 mm) fachgerecht anbringen.
In fix und fertiger Arbeit incl. aller Nebenleistungen.

aus feuerverzinktem Stahlrohr DIN EN 1123-1, DIN EN 1123-2, innen kunststoffbeschichtet, mit Gummilippendichtung.

Oberfläche verzinkt

incl. erforderlicher Form- und Verbindungsstücke

Montagehöhe über Gelände/Fußboden bis 5,0 m.
Menge: 16,000 m

**20.30.07 Wasserfangkasten, DN 100**
In fix und fertiger Arbeit incl. aller Nebenleistungen.

aus feuerverzinktem Stahlblech
Montagehöhe über Gelände/Fußboden bis 5,0 m.
Menge: 4,000 Stk

**20.30.08 Standrohr, rund, DN 100**
Standrohr DN 100 mit Revisionsöffnung
mit Anschluß an Grundleitung,
einschl. Rohrschellen, liefern und vor der hinterlüfteten Fassade (ca. 330 mm) fachgerecht anbringen.
In fix und fertiger Arbeit incl. aller Nebenleistungen.

aus feuerverzinktem Stahlrohr DIN EN 1123-1, DIN EN 1123-2, innen kunststoffbeschichtet, mit Gummilippendichtung.

Oberfläche pulverbeschichtet,
RAL Farbton nach Wahl AG
Menge: 4,000 Stk

#### Bereich 20.40 RWA/Oberlichter

**20.40.01 RWA-Klappe, 1,50 / 1,50 m**
Dach - Lichtkuppel, lüftbar als RWA-Klappe,
VdS zugelassenes System
Öffnungswinkel 90°,
Lichtkuppel dreischalig opal / opal, vorgerichte für elektrisches Öffnungssystem KAL.
Aufsetzkaranz doppelwandig, wärmegedämmt aus 2 mm LM-Blech, pulverbeschichtet nach Wahl des AG.
Aufsetzkranzhöhe bis 500 mm mit einem 150 mm breitem Klebeflansch,
einschließlich Scharniere für Öffnungswinkel von max. 90° gem. Merkblatt EB 79.00.00
Abmessungen: 1500 / 1500 mm
A geo> 1,50m2,
Dachlichtkuppel liefern, montieren und in die Dachabdichtung incl. Hochführen der Abdichtungsebenen einbinden.
Menge: 4,000 Stk

**20.40.02 Absturzsicherung Lichtkuppeln 1,5 x 1,5 m**
Absturzsicherung

Flexible kollektive Durchsturzsicherung zur Sicherung
von Personen gegen Absturz durch Lichtkuppeln/
Lichtbänder. Die Montage erfolgt an geeigneter und
ausreichend tragfähiger Unterkonstruktion und den
passenden Befestigungselementen.
Geprüft nach GS-BAU-18, EN 1873:2016 und EN 14963:2006
Leistungs- und Funktionsanforderungen:
- Maschenweite max. 100 x 100 mm
- Drahtseile Durchmesser 3 mm
- Durchsturzsicherung bei offener und
geschlossener Lichtkuppel
- Teilausschnitt für Öffnungsmechanismus
liefern und gemäß Herstellervorgaben fachgerecht
montieren.
Die Montage ist gemäß DGUV zu dokumentieren.
Lieferumfang:
- Netze aus verzinktem Stahl
- Befestigungshalter, Schrauben
- Schraubkarabiner
- Aussteifungsschiene bei Lichtkuppel mit RWA
Menge: 4,000 Stk

**20.40.03 Antriebselement**
Zulage zu den Vorpositionen für Lieferung, Montage und Anschluß eines Antriebselementes als Klapparm-Motortraverse entsprechend dem angebotenem Lichtkuppelsystem,
Schutzart IP52 mit Anlaufdämpfung an jeder stelle des Hubes wirksam, einschl. elektr. Lastabschaltung,
Druckleistung 400 N,
Laufzeit ca. 100 sec bei 400 N (lastabhängig) 10% ED, pulverbeschichtetes Alu-Druckguss-Gehäuse in RAL 9006,
einschl. Konsolenansatz für flachliegende Montage,
VdS zugelassenes System
Menge: 4,000 Stk

#### Bereich 20.50 Absturzsicherung

**20.50.01 Absturzsicherung Flachdachgeländer gem. UVV**
Liefern und montieren,

Einbauort:  Innenseite Attika

Untergrund:  Stahlbetonwand (Attika)

Bestehend aus:  Geländer, H=1,0m
  52 Stück Pfosten (alle 2 m)

Material:  S 235 JR

Profile
Handlauf  Rundrohr, d= 44,5 x 4 mm
Pfosten  Rundrohr, d= 44,5 x 4 mm
Knieleiste  Rundrohr, d= 44,5 x 4 mm
Fussplatten:  d=120 mm, t=10mm

Korrosivitätskategorie C4 Schutzdauer "hoch" nach DIN 12944

Inkl. aller erforderlichen Verbindungen sowohl geschraubt als auch geschweißt und Nebenleistungen in fix und fertiger Arbeit.
Menge: 104,000 m

**20.50.02 Absturzsicherung Flachdachgeländer gem. UVV, segmentbogenförmig**
wie vor, jedoch:

segmentbogenförmiger Attikaverlauf,
R ca.8,00 m
als Zulage zur Vorposition
Menge: 23,000 m

#### Bereich 20.60 Dachbegrünung

**20.60.01 Dachfläche reinigen**
Dachfläche reinigen

Dachfläche abfegen und lose Verunreinigungen
entfernen. Anfallendes Material vom Dach schaffen
und entsorgen.
Menge: 635,000 m2

**20.60.02 Schutzlage Faserschutzmatte, lose verlegt**
Faserschutzlage

Schutzlage aus Polyester- und Polypropylen-Fasermischung,
mechanisch und thermisch verfestigt
Leistungs- und Funktionsanforderungen:
- mechanisch hoch belastbar
- geruchsneutral
- Flächengewicht:  ca. 600 g/qm
- Dicke:  4 mm
- Abmessung -VStr:  2,0 x 30,0 m
- Pyramiden-Durchdrückkraft
  nach DIN EN 14574: 414 N
- Wasseraufnahme:  3,0 l/qm
liefern und mit mind. 10 cm Überdeckung lose auf
der wurzelfesten Abdichtungsbahn verlegen, einschließlich hochführen an allen Aufkantungen
und Durchdringungen.
Menge: 635,000 m2

**20.60.03 Auflastgehaltende PV-Unterkonstruktion**
PV-Unterkonstruktion:
(Auflastgehaltende PV-Unterkonstruktion - Ost-West)

Ost-West-ausgerichtete,
auflastgehaltene Solaraufständerung zur durchdringungsfreien Befestigung von Photovoltaik-Modulen
für begrünte oder bekieste Flachdächer mit geringem
Gesamtgewicht im System.
Leistungs- und Funktionsanforderung:
- Modulneigung 10°
- Ballastierung erfolgt in Kombination mit
  unterschiedlichen Dachsubstraten
- mind. 53 cm horizontaler Abstand der PV-Module am
  Hochpunkt für Gründachpflege und Vegetation
- ca. 50 cm vertikaler Abstand der PV-Module zur
  Dachabdichtung
- geeignet zur dachdurchdringungsfreien Befestigung
  der Absturzsicherung als Schienensystem direkt an der  Bodenschiene der PV-Unterkonstruktion
- sortenrein recyclingfähig
- hochkorrosionsbeständiger Stahl durch
  Speziallegierung
Zugelassener Dachneigungsbereich:
- Bitumenabdichtung 0 - 5° (entspricht ca. 8%)
- Kunststoffabdichtung 0 - 3° (entspricht ca. 5%)
Lieferumfang der Aufständerung:
- Stahl-Bodenschienen, 3 mm Materialstärke
- Drän- und Speicherelement
 - Stahl-V-Träger-Set, 2 mm Materialstärke
- Stahl-Diagonalprofil, 2 mm Materialstärke
- Stahl-Modulträger-Profil, 2 mm Materialstärke
- Befestigungsmaterial, Schutzkappen für Modulträger,
  Modulträger-Verbinder, Mittel- und Endklemmen
liefern und gem. Herstellervorgaben auf der Schutzlage
in Kombination mit der nachfolgenden Ballastierung,
windsogsicher nach DIN EN 1991-1-4 fachgerecht
montieren.

Eine Berechnung der notwendigen Ballastierung,
inklusive Belegungsplan, ist mit einem objektbezogenen
statischen Nachweis des Gesamtsystems durch den
Hersteller mittels einer Systemstatik zu erbringen.
Menge: 83,000 Stk

**20.60.04 Drän- und Speicherelement stumpf gestoßen, lose verlegt**
Drän- und Speicherelement
(auf allen Flächen ohne Photovoltaik oder dazwischen)
druckbelastbares Drän- und Speicherelement, multifunktional anwendbar für Dachbegrünung und begehbare Verkehrsflächen aus HDPE-Regenerat
Leistungs- und Funktionsanforderungen:
- Flächengewicht:  1,8 kg/qm
- Noppenhöhe:  40 mm
- Plattengröße,inklusive Falz:  1040 x 2030 mm
- Deckmaß -VStr:  2,1 qm
- Druckfestigkeit:  80 kPa
  verfüllt mit Split 2/5 mm
- Füllvolumen:  21,0 l/qm
- Wasserspeichervermögen:  13,5 l/qm
- Wasserableitvermögen in der Ebene nach
  DIN EN ISO 12958, Belastung 20 kPa,
  hydraulischer Gradient i = 0,01 (Gefälle 1%):
  Längsrichtung 0,75 l/ms,
  hydraulischer Gradient i = 0,02 (Gefälle 2%):
  Längsrichtung 1,08 l/ms
liefern und auf der Schutzlage stumpf gestoßen,
fachgerecht lose verlegen.
Menge: 635,000 m2

**20.60.05 Filterschicht Filtervlies**
Filterschicht für Dachbegrünung aus Polyester/Polypropylen
Leistungs- und Funktionsanforderungen:
- Flächengewicht:  125 g/qm
- Abmessung -VStr:  2,0 x 100,0 m
  oder  1,0 x 200,0 m
- Öffnungsweite O 90:  0,126 mm
- Stempeldurchdrückkraft
  nach DIN EN ISO 12236: > 1.000 N
- Geotextilrobustheitsklasse:  GRK 2
- Wasserdurchlässigkeit
  VI H50:  0,11 m/s
liefern und auf der Dränschicht mit 10 cm Überlappung lose verlegen.
Menge: 635,000 m2

**20.60.06 Vegetationstragschicht**
Vegetationsubstrat

mineralisches Schüttstoffgemisch aus Lava, Basalt, Blähschiefer, Ziegel und Bims, mit geringen Anteilen organischer Substanz,
für Extensivbegrünungen nach FLL-Dachbegrünungs-
richtlinie geprüft
Vegetationstechnische Eigenschaften:
- maximale Wasserkapazität
  (WK) -VStr:  39,2 Vol.-%
- Luftgehalt bei maximaler
  Wasserkapazität:  26,2 Vol.-%
- Gesamtporenvolumen:  65,4 Vol.-%
- Wasserdurchlässigkeit:  25 mm/min
- pH-Wert:  7,4
- Salzgehalt:  0,6 g/l
- Gehalt an organischer
  Substanz:  38,7 g/l
- Volumengewicht:
  trocken:  ca. 1180 - 1230 kg/cbm
  wassergesättigt:  ca. 1480 - 1530 kg/cbm
liefern, in loser Schüttung aufbringen und gleichmäßig
verteilen.

Angenommene
Schichtdicke:  8 cm

Hinweis:
Einbaugenauigkeit:  +/- 1,5 cm
Verdichtungsfaktor
für Transport und Einbau:  ca. 20 %
Menge: 445,000 m2

**20.60.07 Kiesfangleiste 120/100 Teleskop, lose verlegt**
Kiesfangleiste mit Teleskopfunktion,
Innenleiste als Stoßverbinder einsetzbar
Leistungs- und Funktionsanforderungen:
- Material -VStr:  AlMg3
- Materialdicke:  1,5 mm
- Länge:  5000 mm
  (2 x 2500 mm)
- Höhe:  120/100 mm
- Kantungen:  5 Stück
liefern und fachgerecht lose auf der Faserschtuzmatte einbauen.
Menge: 195,000 m

**20.60.08 Kiesstreifen in Anschlussbereichen, B=100 cm**
Kiesstreifen in Anschlussbereichen - 50 cm

Kies 16/32 gemäß Vorgaben FLL-Dachbegrünungs-
richtlinie zur Schaffung vegetationsfreier Abstandsflächen liefern und in allen Anschlussbereichen
(Dachrand, Wand, Dachentwässerung, Lichtkuppel,
sonstige Durchdringungen) in loser Schüttung aufbringen und gleichmäßig verteilen.

Schichtdicke:  gleich wie Substrathöhe
Streifenbreite:  100 cm
Menge: 195,000 m

**20.60.09 Vegetation Sedumsprossen**
Sprossenmischung aus
mindestens fünf verschiedenen Sedumarten, liefern
und auf dem Extensivsubstrat fachgerecht ausbringen.

Sprossenmenge:  ca. 50 - 70 g/qm

Hinweis: Auf Verwehsicherheit ist zu achten.
Menge: 445,000 m2

**20.60.10 Kontrollschacht**
Kontrollschacht mit arretierbarem Deckel
Leistungs- und Funktionsanforderungen:
- Material:  Aluminium
- Höhe:  100 mm
- Abmessungen:  250 x 250 mm
- Farbe:  weissaluminium
liefern und über dem Dachablauf fachgerecht montieren.

Hinweis:
Schutzlage und Flächendränage dürfen den Abfluss
nicht behindern und müssen über dem Dachablauf
vollständig ausgeschnitten werden.
Menge: 8,000 Stk

**20.60.11 Fertigstellungspflege Extensivbegrünung**
Fertigstellungspflege

Pflege der Extensivbegrünung: bis zur Erreichung
eines abnahmefähigen Zustandes in Anlehnung an
die FLL-Richtlinien für Dachbegrünungen (jeweils
neueste Ausgabe).

Pflegemaßnahmen
- Entfernung von nicht tolerierbarem Fremdaufwuchs
- Nachsaat von Kahlstellen
- Düngung bei Bedarf
- Freihalten des Kiesstreifens von funktionsbeeinträchtigendem Bewuchs

Zwei Pflegegänge pro Jahr, bzw. mind. ein Pflege-
und ein Kontrollgang.
Menge: 445,000 m2

**20.60.12 Fertigstellungspflege Photovoltaik-Gründach, Mehrpreis**
Mehrpreis Pflege Bereich Photovoltaik-Gründach

Mehrpreis zur Vorposition für den erhöhten Pflegeaufwand der Extensivbegrünung im Bereich der
FLL-konformen Gründach-Photovoltaik-Unter-
konstruktion.

Hinweis:
Voraussetzung sind kombinierte und pflegbare
Systemaufbauten mit ausreichenden Systemabständen für den Bewegungsraum, hinsichtlich
Pflege und Wartung, gemäß FLL-Dachbegrünungs-
richtlinie, Punkt 8.14.
Menge: 200,000 m2

**20.60.13 Schrittplatten in Grünfläche Terrassenplatten**
Schrittplatten in Grünfläche

Betonplatten, grau, liefern und auf der Substratschicht als einzelne Schrittplatten verlegen.

Format:  50 x 50 cm
Plattendicke:  5 cm
Menge: 50,000 Stk

### Titel 30 Dach 2 (Leimbinder/OSB-Gründach)

#### Bereich 30.10 Vorbereitende Arbeiten

**30.10.01 Dachfläche reinigen**
Dachfläche reinigen

Lose Verunreinigungen entfernen.

Anfallendes Material wird Eigentum des AN,  vom Dach schaffen und entsorgen.
Menge: 1845,000 m²
Produkt:
  Artikel:
    Artikelnummer: 10300
    Artikelkurztext: Dachfläche reinigen

**30.10.02 Prüfung/Übernahme Dampfsperre**
Überprüfung und Übernahme der vom Vorgängergewerk verlegten Dampfsperre, inclusive der Übernahme der Gewährleistung.

Typ: Kaltselbstklebende Dampfsperrbahn mit
variabler Längsrandausbildung
gemäß Stoffnorm DIN EN 13970
Geprüfte Wasserdichtheit:
400 kPa über 24h.
Scherwiderstand der Fügenaht: > 1000 N
-Dicke 3,0 mm
Oberflächenausstattung:
-Oberseite: Vlies
-Unterseite: selbstklebendes Elastomerbitumen mit abziehbarer Schutzfolie
-Trägereinlage:Aluminiumfolie/Glasgewebe
Menge: 1845,000 m²

#### Bereich 30.20 Dämmung/Abdichtung

**30.20.01 Stütz-/Schubbohle**
Liefern und verlegen von
Stütz-/Schubbohlen
Nadelholz/Konstuktionsvollholz,
imrägniert,
Abmessung: 200 x 140 mm

incl. Befestigungsmitteln und Fixierung der Dachbahnen gem.Herstellervorschriften
Menge: 180,000 m
Produkt:
  Artikel:
    Artikelnummer: rdk
    Artikelkurztext: Stütz-/Schubbohle

**30.20.02 Wärmedämmung EPS WLS 035-DDA-dh 120 mm**
EPS-Hartschaumplatten
nach DIN EN 13165, für genutzte und nicht genutzte
Dachflächen

- Plattengröße: 600 x 1200 mm
liefern und auf der Dampfsperre mit Schaumkleber streifenweise windsogsicher nach DIN EN 1991,
Teil 1-4, verkleben. Platten versetzt anordnen und dicht stoßen.

Plattendicke:  120 mm
Menge: 2650,000 m²

**30.20.03 Wärmedämmung EPS WLS 035-DDA-dh 140 mm**
EPS-Hartschaumplatten
nach DIN EN 13165, für genutzte und nicht genutzte
Dachflächen

- Plattengröße: 600 x 1200 mm
liefern und auf der Dampfsperre mit Schaumkleber streifenweise windsogsicher nach DIN EN 1991,
Teil 1-4, verkleben. Platten versetzt anordnen und dicht stoßen.

Plattendicke:  140 mm
Menge: 1020,000 m²

**30.20.04 Gefälledämmung EPS WLS 035-DDA-dh 20-120 mm, 2%**
EPS-Hartschaumplatten
nach DIN EN 13165, für genutzte und nicht genutzte
Dachflächen
als Gefälledämmung

Gefälle 2%

- Plattengröße: 600 x 1200 mm
liefern und auf der Dampfsperre mit Schaumkleber streifenweise windsogsicher nach DIN EN 1991,
Teil 1-4, verkleben. Platten versetzt anordnen und dicht stoßen.

Plattendicke:  20-120 mm
Menge: 600,000 m²

**30.20.05 Gefälledämmung EPS WLS 035-DDA-dh 20-95 mm, 2%**
EPS-Hartschaumplatten
nach DIN EN 13165, für genutzte und nicht genutzte
Dachflächen
als Gefälledämmung

Gefälle 2%

- Plattengröße: 600 x 1200 mm
liefern und auf der Dampfsperre mit Schaumkleber streifenweise windsogsicher nach DIN EN 1991,
Teil 1-4, verkleben. Platten versetzt anordnen und dicht stoßen.

Plattendicke:  20-95 mm
Menge: 225,000 m²

**30.20.06 Kehlgefälleausbildung entlang Attikarand**
Kehlgefälleausbildung entlang Attikarand

Breite:  1,0 m
Menge: 60,000 m
Produkt:
  Artikel:
    Artikelnummer: 20580
    Artikelkurztext: Kehlgefälleausbildung entlang Attikarand

**30.20.07 Wärmedämmung EPS WLS 035-DDA-dh 100 mm-Attikawände, H=350 mm**
EPS-Hartschaumplatten
nach DIN EN 13165, für genutzte und nicht genutzte
Dachflächen

- Plattengröße: 600 x 1200 mm
liefern und auf der Dampfsperre mit Schaumkleber streifenweise windsogsicher nach DIN EN 1991,
Teil 1-4, verkleben. Platten versetzt anordnen und dicht stoßen.

Einbauort: Attikawände

Einbauhöhe: 350 mm

Plattendicke:  100 mm
Menge: 95,000 m

**30.20.08 Wärmedämmung EPS WLS 035-DDA-dh 100 mm-Lichtkuppeln, H=350 mm**
EPS-Hartschaumplatten
nach DIN EN 13165, für genutzte und nicht genutzte
Dachflächen

- Plattengröße: 600 x 1200 mm
liefern und auf der Dampfsperre mit Schaumkleber streifenweise windsogsicher nach DIN EN 1991,
Teil 1-4, verkleben. Platten versetzt anordnen und dicht stoßen.

Einbauort: Lichtkuppeln 2.100 x 3.055 mm

Einbauhöhe: 350 mm

Plattendicke:  100 mm
Menge: 85,000 m

**30.20.09 Dämmkeil EPS 40/40 mm**
Dämmkeil EPS

Im Bereich der aufgehenden Bauteile
liefern und fachgerecht verlegen.
Menge: 285,000 m
Produkt:
  Artikel:
    Artikelnummer: 20580
    Artikelkurztext: Dämmkeil EPS 40/40 mm

**30.20.10 Elastomerbitumen Kaltselbstklebebahn PYE-KTG-KSP-3**
Elastomerbitumen Kaltselbstklebebahn
selbstklebend, Überlappungen verschweißt

liefern und gem. Verlegeanleitung
auf den Untergrund fachgerecht verlegen.
Die Nahtbereiche sind nach Herstellervorgabe zu
überlappen, vorzubereiten und homogen und
kapillarfrei zu verschweißen.
Kopfstoßbereiche sind stumpf zu stoßen und zusätzlich
mit einem Deckstreifen, Zuschnitt: 20 cm, zu überschweißen.
Menge: 1845,000 m²
Produkt:
  Artikel:
    Artikelnummer: 40110
    Artikelkurztext: Elastomerbitumen Kaltselbstklebebahn PYE-KTG-KSP-3

**30.20.11 Polymerbitumen Schweißbahn PYE-PV200-S5**
Polymerbitumen Schweißbahn

liefern und gem. Verlegeanleitung
auf den Untergrund fachgerecht verlegen.
Die Nahtbereiche sind nach Herstellervorgabe zu
überlappen, vorzubereiten und homogen und
kapillarfrei zu verschweißen.
Kopfstoßbereiche sind stumpf zu stoßen und zusätzlich
mit einem Deckstreifen, Zuschnitt: 20 cm, zu überschweißen.
Menge: 1845,000 m²
Produkt:
  Artikel:
    Artikelnummer: 40110
    Artikelkurztext: Polymerbitumen Schweißbahn PYE-PV200-S5

**30.20.12 Dachbahn im Anschlussbereich, H bis 350 cm, UK STB**
Dachbahn im Anschlussbereich

Dachbahn der Vorposition liefern und
in An- bzw. Abschlussbereichen bis auf die Aussenkante der Attika fachgerecht verlegen.

Untergrund: Stahlbeton

Anschlusshöhe: bis 35 CM cm
Attikabreite:  55 cm
Menge: 95,000 m
Produkt:
  Artikel:
    Artikelnummer: 16000
    Artikelkurztext: Dachbahn im Anschlussbereich, H bis 350 cm, UK STB

**30.20.13 Dachbahn im Anschlussbereich, H bis 350 cm, UK Holz**
Dachbahn im Anschlussbereich

Dachbahn der Vorposition liefern und
in An- bzw. Abschlussbereichen bis auf die Aussenkante der Attika fachgerecht verlegen.

Untergrund: Holzkonstruktion

Anschlusshöhe: bis 35 CM cm
Attikabreite:  15 cm
Menge: 95,000 m
Produkt:
  Artikel:
    Artikelnummer: 16000
    Artikelkurztext: Dachbahn im Anschlussbereich, H bis 350 cm, UK Holz

**30.20.14 Dachbahn im Anschlussbereich, Lichtkuppeln/RWA**
Dachbahn im Anschlussbereich

Dachbahn der Vorposition liefern und
in An- bzw. Abschlussbereichen der Lichtkuppeln fachgerecht verlegen.

Untergrund: Holzkonstruktion

Anschlusshöhe: bis 35 CM cm

Anschlüsse im Beeich der Lichtkuppeln/RWA
Menge: 100,000 m
Produkt:
  Artikel:
    Artikelnummer: 16000
    Artikelkurztext: Dachbahn im Anschlussbereich, Lichtkuppeln/RWA

**30.20.15 Dachbahn im Anschlussbereich, Lüftungsrohre**
Dachbahn im Anschlussbereich

Dachbahn der Vorposition liefern und
in An- bzw. Abschlussbereichen der Lüftungsrohre fachgerecht verlegen.

Untergrund: Stahlblech, verzinkt

Anschlusshöhe: bis 35 CM cm

Anschlüsse im Beeich der Lüftungsrohre
Menge: 15,000 m
Produkt:
  Artikel:
    Artikelnummer: 16000
    Artikelkurztext: Dachbahn im Anschlussbereich, Lüftungsrohre

**30.20.16 Dachbahn anarbeiten Lüftungsrohre DN 100**
Anarbeiten der Dachbahn an Rohre/Durchdringungen DN 100
Menge: 14,000 Stk
Produkt:
  Artikel:
    Artikelnummer: 16000
    Artikelkurztext: Dachbahn anarbeiten Lüftungsrohre DN 100

**30.20.17 Dachbahn anarbeiten Schwanenhals DN 200**
Anarbeiten der Dachbahn an Schwanenhals DN 200
Menge: 2,000 Stk
Produkt:
  Artikel:
    Artikelnummer: 16000
    Artikelkurztext: Dachbahn anarbeiten Schwanenhals DN 200

**30.20.18 Attikaabdeckung, b=260 mm**
Liefern und montieren des Abschlussprofils am Dachüberstand aus Aluminium, Pulverbeschichtet nach RAL nach Wahl des AG,
32 mm dick, Neigung mind.: 2% zur Dachfläche.
Abwicklung 560 mm, 4-fach gekantet inkl. Wasserableitblechen im Bereich der Stöße

Incl. OSP-Platte, B=200 mm, d=25 mm wasserfest verleimt

Einschl. aller Befestigungsmittel.
Menge: 95,000 m

**30.20.19 Attika Ecken, b=260 mm**
Zulagepreis für die Ausbildung von Außenecken der vorbeschriebenen Attikaabdeckung
Menge: 1,000 St

**30.20.20 Attikaabdeckung, b=620 mm**
Liefern und montieren des Abschlussprofils am Dachüberstand aus Aluminium, Pulverbeschichtet nach RAL nach Wahl des AG,
32 mm dick, Neigung mind.: 2% zur Dachfläche.
Abwicklung 920 mm, 4-fach gekantet inkl. Wasserableitblechen im Bereich der Stöße

Incl. Traufbohle 40/50 x 250 mm
und
OSP-Platte, B=550 mm, d=25 mm wasserfest verleim
t
Einschl. aller Befestigungsmittel.
Menge: 95,000 m

**30.20.21 Attika Ecken, b=600 mm**
Zulagepreis für die Ausbildung von Außenecken der vorbeschriebenen Attikaabdeckung
Menge: 1,000 St

**30.20.22 Attika Ecken, b=600/260 mm**
Zulagepreis für die Ausbildung von Außenecken der vorbeschriebenen Attikaabdeckung
Menge: 2,000 St

**30.20.23 Dichtigkeitsprobe, Flachdach**
Dichtigkeitsprobe der Dachfläche wie folgt:
- Visuelle Kontrolle
- Prüfung auf Möglichkeit der statischen Belastung
- Einläufe mit Überlauf versehen
- Dachfläche mit Wasser fluten unter Zusatz eines Färbemittels
- Wasserstand messen und protokollieren bei Beginn und Ende der Prüfung
- Wasser beseitigen
Probezeit : 4 Tage
Anstauhöhe : 5 cm am Hochpunkt
Menge: 1,000 Stk

#### Bereich 30.30 Entwässerung

**30.30.01 Dachgully aus Polyurethan DN 100mm / horizontal**
Dachgully mit Keil aus Polyurethan, nach DIN EN 1253,
wärmegedämmt, senkrecht/abgewinkelt,
in der Nennweite DN 100 mm
für Freispiegelentwässerung
mit eingeschäumter Wunsch-Anschluss-
Manschette passend zur Dachabdichtung (2-lagige Bitumenbahn), inkl. Kiesfang liefern und fachgerecht
einbauen.
Ausführung: senkrecht/abgewinkelt
Manschette aus: Bitumen
Ablaufleistung: > 7,5l/s
Gew. Nennweite: DN 100mm

Produkt der Planung:
Grumbach, Attika-Super-Gully
oder gleichwertig

Angebotenes Produkt:

'.........'
  Bietereintrag
Menge: 8,000 Stk

**30.30.02 Notüberlauf / DN 100 / PUR / horizontal / 4,2 l/s**
Notüberlauf für vor beschriebene Flachdachfläche, außen
schräg zulaufend mit Tropfnase liefern und montieren, inkl. aller Verbindungs- und Befestigungsmittel

Material:  Titan-Zinkblech,
Blechdicke: 0,8 mm
Nenngröße: DN 100  4,2 l/s
Befestigung:  mittels Montageschaum (WÄDÄ) in
  bauseits vorhandenen WD der Attika,
Der Einlaufstutzen ist durch die Attika (ca. 450 mm) zu
führen und innenseitig mit einen Klebeflansch zu
versehen, Überstand außen: ca. 15 cm.
Menge: 4,000 Stk

**30.30.03 Sanitärentlüfter DN 100**
Liefern und fachgerechtes Einbauen von Sanitär-Lüfter
gem. Herstellerrichtlinien in vor beschriebenen
Dachaufbau in fertiger Arbeit inkl. Anarbeitung an
Flachdachaufbauten,
2-teilig, wärmegedämmt, inkl. Regenhaube
Größe DN 100,
Menge: 14,000 Stk

**30.30.04 Dachdurchführung gebogen, DN 100, Schwanenhals, für Kabeldurchführung**
Dachdurchführung gebogen (Schwanenhals) für Kabeldurchführungen mit Anschlussmanschette, zweiteilig für nicht belüftete Dächer, UV-stabil in Dachabdichtung eindichten.
Material : PVC, 2 Rohrbögen
Nennweite : DN 100
Dachneigung : 1 bzw. 2 Grad
Menge: 2,000 Stk

**30.30.05 Dachdurchführung gebogen, DN 200, Schwanenhals, für Kabeldurchführung**
Dachdurchführung gebogen (Schwanenhals) für Kabeldurchführungen mit Anschlussmanschette, zweiteilig für nicht belüftete Dächer, UV-stabil in Dachabdichtung eindichten.
Material : PVC, 2 Rohrbögen
Nennweite : DN 200
Dachneigung : 1 bzw. 2 Grad
Menge: 2,000 Stk

**30.30.06 Dachentwässerung Regenfallrohre rund, DN 100**
Regenfallleitungen DN 100
mit Anschluß an Grundleitung,
einschl. Rohrschellen, liefern und vor der hinterlüfteten Fassade (ca. 180 mm) fachgerecht anbringen.
In fix und fertiger Arbeit incl. aller Nebenleistungen.

aus feuerverzinktem Stahlrohr DIN EN 1123-1, DIN EN 1123-2, innen kunststoffbeschichtet, mit Gummilippendichtung.

Oberfläche verzinkt

incl. erforderlicher Form- und Verbindungsstücke

Montagehöhe über Gelände/Fußboden bis 5,0 m.
Menge: 50,000 m

**30.30.07 Wasserfangkasten, DN 100**
In fix und fertiger Arbeit incl. aller Nebenleistungen.

aus feuerverzinktem Stahlblech
Montagehöhe über Gelände/Fußboden bis 5,0 m.
Menge: 8,000 Stk

**30.30.08 Standrohr, rund, DN 100**
Standrohr DN 100 mit Revisionsöffnung
mit Anschluß an Grundleitung,
einschl. Rohrschellen, liefern und vor der hinterlüfteten Fassade (ca. 330 mm) fachgerecht anbringen.
In fix und fertiger Arbeit incl. aller Nebenleistungen.

aus feuerverzinktem Stahlrohr DIN EN 1123-1, DIN EN 1123-2, innen kunststoffbeschichtet, mit Gummilippendichtung.

Oberfläche pulverbeschichtet,
RAL Farbton nach Wahl AG
Menge: 8,000 Stk

#### Bereich 30.40 RWA/Oberlichter

**30.40.01 Glasoberlicht 2,10 x 3,055 m**
Modulares Glasdachsystem
pultdachförmig,
Dachneigung 5°

Abmessung:  3,055 x 2,100 m (projezierte Fläche)

Modulbreite 1000 mm
Modullänge 2.100 mm
Anzahl festehende Module: 0
Anzahl Lüftungsmodule: 3

Rahmen-/Flügelprofile:
Pultrudiertes Verbundmaterial, ca. 80% Glasfaser und 20% Polyurethan.
Materialstärke: 3-4 mm
Oberfläche: 2-Komponenten Polyurethan-Lackierung.
Wärmedurchgangskoeffizient (Uf) in W/m²K: 1,25 (3-Scheiben).
Längenausdehnungskoeffizient: 6 * 10-6 m/mK.
Farbe: RAL 9010, Glanzgrad 30 (Reinweiß)

Abdeckung:
Aluminium, Materialstärke 1,5 mm, kratzfeste Pulverbeschichtung (60-120 my).
Farbe: Noir 2100 Sable YW Akzo Nobel Granite 60 (Granitgrau)

Eindeckrahmen:
Vorgefertigte, unterseitig gedämmte Eindeckrahmen aus Aluminium. Materialstärke 1,0 mm, Oberfläche PVDF-/Polyester-Lackierung, Dämmmaterial: EPS 10 mm. Wind- und
Schneestopp: Polyurethanschaumstoff.
Farbe: NCS S 7500-N (RAL 7043) Glanzgrad 30 (Verkehrsgrau)

Verglasung:  3-fach

Dampfsperre Anschlussstreifen:
Höhe 200 mm, Länge 10.000 mm. Polyethylen, Materialstärke 0,15 mm, Sd-Wert = 80
m. Geschweißtes EPDM-Klemmprofil. CE-Kennzeichnung gemäß EN 13984.
Brandverhalten Klasse E.

Montage erfolgt auf bauseitige Holzaufkantung

Lieferung, Montage und Inbetriebhnahme
Incl.Stahlprofile für Befestigung
Menge: 8,000 Stk

**30.40.02 Absturzsicherung Lichtkuppeln 2,1 x 3,055 m**
Absturzsicherung

Flexible kollektive Durchsturzsicherung zur Sicherung
von Personen gegen Absturz durch Lichtkuppeln/
Lichtbänder. Die Montage erfolgt an geeigneter und
ausreichend tragfähiger Unterkonstruktion und den
passenden Befestigungselementen.
Geprüft nach GS-BAU-18, EN 1873:2016 und EN 14963:2006
Leistungs- und Funktionsanforderungen:
- Maschenweite max. 100 x 100 mm
- Drahtseile Durchmesser 3 mm
- Durchsturzsicherung bei offener und
geschlossener Lichtkuppel
- Teilausschnitt für Öffnungsmechanismus
liefern und gemäß Herstellervorgaben fachgerecht
montieren.
Die Montage ist gemäß DGUV zu dokumentieren.
Lieferumfang:
- Netze aus verzinktem Stahl
- Befestigungshalter, Schrauben
- Schraubkarabiner
- Aussteifungsschiene bei Lichtkuppel mit RWA
Menge: 8,000 Stk

**30.40.03 RWA-Klappe, 1,40 / 1,00 m**
Dach - Lichtkuppel, lüftbar als RWA-Klappe,
VdS zugelassenes System
Öffnungswinkel 90°,
Lichtkuppel dreischalig opal / opal, vorgerichte für elektrisches Öffnungssystem KAL.
Aufsetzkaranz doppelwandig, wärmegedämmt aus 2 mm LM-Blech, pulverbeschichtet nach Wahl des AG.
Aufsetzkranzhöhe bis 500 mm mit einem 150 mm breitem Klebeflansch,
einschließlich Scharniere für Öffnungswinkel von max. 90° gem. Merkblatt EB 79.00.00
Abmessungen: 1400 / 1000 mm
A geo> 1,50m2,
Dachlichtkuppel liefern, montieren und in die Dachabdichtung incl. Hochführen der Abdichtungsebenen einbinden.
Menge: 3,000 Stk

**30.40.04 Absturzsicherung Lichtkuppeln 1,4 x 1,0 m**
Absturzsicherung

Flexible kollektive Durchsturzsicherung zur Sicherung
von Personen gegen Absturz durch Lichtkuppeln/
Lichtbänder. Die Montage erfolgt an geeigneter und
ausreichend tragfähiger Unterkonstruktion und den
passenden Befestigungselementen.
Geprüft nach GS-BAU-18, EN 1873:2016 und EN 14963:2006
Leistungs- und Funktionsanforderungen:
- Maschenweite max. 100 x 100 mm
- Drahtseile Durchmesser 3 mm
- Durchsturzsicherung bei offener und
geschlossener Lichtkuppel
- Teilausschnitt für Öffnungsmechanismus
liefern und gemäß Herstellervorgaben fachgerecht
montieren.
Die Montage ist gemäß DGUV zu dokumentieren.
Lieferumfang:
- Netze aus verzinktem Stahl
- Befestigungshalter, Schrauben
- Schraubkarabiner
- Aussteifungsschiene bei Lichtkuppel mit RWA
Menge: 3,000 Stk

**30.40.05 Antriebselement**
Zulage zu den Vorpositionen für Lieferung, Montage und Anschluß eines Antriebselementes als Klapparm-Motortraverse entsprechend dem angebotenem Lichtkuppelsystem,
Schutzart IP52 mit Anlaufdämpfung an jeder stelle des Hubes wirksam, einschl. elektr. Lastabschaltung,
Druckleistung 400 N,
Laufzeit ca. 100 sec bei 400 N (lastabhängig) 10% ED, pulverbeschichtetes Alu-Druckguss-Gehäuse in RAL 9006,
einschl. Konsolenansatz für flachliegende Montage,
VdS zugelassenes System
Menge: 3,000 Stk

#### Bereich 30.50 Absturzsicherungssystem

**30.50.01 Absturzsicherung Flachdachgeländer**
Flachdachgeländer
(im Bereich Gründach - 75°)

Durchdringungsfreier Seitenschutz für Gründächer, als Komplett-Geländersystem
aus Aluminium zur Kollektivsicherung für Insp.- u.
Wartungszwecke nach DIN EN 13374 Klasse A.
Ausstattungsklasse 3 (BG-Bau, DGUV 201-056).
Leistungs- und Funktionsanforderungen:
- Neigung: 75 Grad
- Sicherung durch zwei Betongewichte je 12,5 kg
Material: Beton mit Armierung aus Synthetikfasern
- Einbau der Betongewichte hintereinander
- Rohre (Hand-/Knielauf) in Rohrhalter eingelegt
- Material Geländer: Aluminium
- Material Schutzkappen: PP
- Pfostenabstand: max. 2.500 mm
- Oberkante Holm über Aufstellfläche: 1.126 - 1.206 mm
- Durchmesser Geländerholme: 36 mm
- Höhenverstellbereich: 80 mm
- Länge Ausleger: 1.500 mm
- Geländerpfosten / Ausleger 45 x 25 mm
- Gewichte Abmessungen: 390 x 390 x 93 mm
- Gewichte Höhe gestapelt: 149 mm
- Gewichte Länge hintereinander: 790 mm
liefern und gemäß Herstellervorgaben fachgerecht
auf geeignetem Flachdachaufbau montieren.
Menge: 190,000 m

**30.50.02 Montagedokumentation gem. DGUV-I 201-056**
Montagedokumentation

Erstellung einer Montagedokumentation gemäß
DGUV-I 201-056 und Herstellervorgabe mit nachfolgenden Mindestinhalten:
- Objekt-Adresse
- Produkte / Befestigungsmittel
- Montagefirma / Monteur
- Dachaufsichtsplan inklusive Nummerierung der
  Stützenpositionen
- Fotodokumentation:
   - 1x unmontierte Stütze inklusiv Befestigungs-Set
  und Werkzeug
   - Jede fachgerecht montierte Stütze, nummeriert
   - bei Seilen Endschloss-Einheit am Anfang und Ende.
Eine vollständige Montagedokumentation ist nach Ab-
schluss der Arbeiten an den Auftraggeber zu übergeben.
Menge: 1,000 st

#### Bereich 30.60 Dachbegrünung

**30.60.01 Dachfläche reinigen**
Dachfläche reinigen

Dachfläche abfegen und lose Verunreinigungen
entfernen. Anfallendes Material vom Dach schaffen
und entsorgen.
Menge: 1845,000 m2

**30.60.02 Schutzlage Faserschutzmatte, lose verlegt**
Faserschutzlage

Schutzlage aus Polyester- und Polypropylen-Fasermischung,
mechanisch und thermisch verfestigt
Leistungs- und Funktionsanforderungen:
- mechanisch hoch belastbar
- geruchsneutral
- Flächengewicht:  ca. 600 g/qm
- Dicke:  4 mm
- Abmessung -VStr:  2,0 x 30,0 m
- Pyramiden-Durchdrückkraft
  nach DIN EN 14574: 414 N
- Wasseraufnahme:  3,0 l/qm
liefern und mit mind. 10 cm Überdeckung lose auf
der wurzelfesten Abdichtungsbahn verlegen, einschließlich hochführen an allen Aufkantungen
und Durchdringungen.
Menge: 1845,000 m2

**30.60.03 Auflastgehaltende PV-Unterkonstruktion**
PV-Unterkonstruktion:
(Auflastgehaltende PV-Unterkonstruktion - Ost-West)

Ost-West-ausgerichtete,
auflastgehaltene Solaraufständerung zur durchdringungsfreien Befestigung von Photovoltaik-Modulen
für begrünte oder bekieste Flachdächer mit geringem
Gesamtgewicht im System.
Leistungs- und Funktionsanforderung:
- Modulneigung 10°
- Ballastierung erfolgt in Kombination mit
  unterschiedlichen Dachsubstraten
- mind. 53 cm horizontaler Abstand der PV-Module am
  Hochpunkt für Gründachpflege und Vegetation
- ca. 50 cm vertikaler Abstand der PV-Module zur
  Dachabdichtung
- geeignet zur dachdurchdringungsfreien Befestigung
  der Absturzsicherung als Schienensystem direkt an der  Bodenschiene der PV-Unterkonstruktion
- sortenrein recyclingfähig
- hochkorrosionsbeständiger Stahl durch
  Speziallegierung
Zugelassener Dachneigungsbereich:
- Bitumenabdichtung 0 - 5° (entspricht ca. 8%)
- Kunststoffabdichtung 0 - 3° (entspricht ca. 5%)
Lieferumfang der Aufständerung:
- Stahl-Bodenschienen, 3 mm Materialstärke
- Drän- und Speicherelement
 - Stahl-V-Träger-Set, 2 mm Materialstärke
- Stahl-Diagonalprofil, 2 mm Materialstärke
- Stahl-Modulträger-Profil, 2 mm Materialstärke
- Befestigungsmaterial, Schutzkappen für Modulträger,
  Modulträger-Verbinder, Mittel- und Endklemmen
liefern und gem. Herstellervorgaben auf der Schutzlage
in Kombination mit der nachfolgenden Ballastierung,
windsogsicher nach DIN EN 1991-1-4 fachgerecht
montieren.

Eine Berechnung der notwendigen Ballastierung,
inklusive Belegungsplan, ist mit einem objektbezogenen
statischen Nachweis des Gesamtsystems durch den
Hersteller mittels einer Systemstatik zu erbringen.
Menge: 210,000 Stk

**30.60.04 Drän- und Speicherelement stumpf gestoßen, lose verlegt**
Drän- und Speicherelement
(auf allen Flächen ohne Photovoltaik oder dazwischen)
druckbelastbares Drän- und Speicherelement, multifunktional anwendbar für Dachbegrünung und begehbare Verkehrsflächen aus HDPE-Regenerat
Leistungs- und Funktionsanforderungen:
- Flächengewicht:  1,8 kg/qm
- Noppenhöhe:  40 mm
- Plattengröße,inklusive Falz:  1040 x 2030 mm
- Deckmaß -VStr:  2,1 qm
- Druckfestigkeit:  80 kPa
  verfüllt mit Split 2/5 mm
- Füllvolumen:  21,0 l/qm
- Wasserspeichervermögen:  13,5 l/qm
- Wasserableitvermögen in der Ebene nach
  DIN EN ISO 12958, Belastung 20 kPa,
  hydraulischer Gradient i = 0,01 (Gefälle 1%):
  Längsrichtung 0,75 l/ms,
  hydraulischer Gradient i = 0,02 (Gefälle 2%):
  Längsrichtung 1,08 l/ms
liefern und auf der Schutzlage stumpf gestoßen,
fachgerecht lose verlegen.
Menge: 825,000 m2

**30.60.05 Schubabtragendes Drän- und Wasserspeicher-Element**
für die Schrägdachbegrünung bis ca. 25°, mit hohen Noppen zur Verzahnung des Vegetationssubstrats und zur Aufnahme des Substratschubs, aus expandiertem Polystyrol-Hartschaum, ohne FCKW und ohne
HBCD hergestellt, Höhe 75 mm, mit Wasserspeichermulden, Öffnungen zur Belüftung und Diffusion sowie unterseitigem Mehrrichtungskanalsystem, Flächenmasse ca. 1 kg/m², Druckbelastbarkeit bis ca. 55 kN/m², Wasserableitvermögen geprüft nach DIN EN ISO 12958 (große Noppen oben): bei 10 % Gefälle - ca. 0,65 l/s*m, liefern und nach Herstellerangabe mit den Noppen nach oben verlegen.
Menge: 1020,000 m²

**30.60.06 Filterschicht Filtervlies**
Filterschicht für Dachbegrünung aus Polyester/Polypropylen
Leistungs- und Funktionsanforderungen:
- Flächengewicht:  125 g/qm
- Abmessung -VStr:  2,0 x 100,0 m
  oder  1,0 x 200,0 m
- Öffnungsweite O 90:  0,126 mm
- Stempeldurchdrückkraft
  nach DIN EN ISO 12236: > 1.000 N
- Geotextilrobustheitsklasse:  GRK 2
- Wasserdurchlässigkeit
  VI H50:  0,11 m/s
liefern und auf der Dränschicht mit 10 cm Überlappung lose verlegen.
Menge: 1845,000 m2

**30.60.07 Vegetationstragschicht**
Vegetationsubstrat

mineralisches Schüttstoffgemisch aus Lava, Basalt, Blähschiefer, Ziegel und Bims, mit geringen Anteilen organischer Substanz,
für Extensivbegrünungen nach FLL-Dachbegrünungs-
richtlinie geprüft
Vegetationstechnische Eigenschaften:
- maximale Wasserkapazität
  (WK) -VStr:  39,2 Vol.-%
- Luftgehalt bei maximaler
  Wasserkapazität:  26,2 Vol.-%
- Gesamtporenvolumen:  65,4 Vol.-%
- Wasserdurchlässigkeit:  25 mm/min
- pH-Wert:  7,4
- Salzgehalt:  0,6 g/l
- Gehalt an organischer
  Substanz:  38,7 g/l
- Volumengewicht:
  trocken:  ca. 1180 - 1230 kg/cbm
  wassergesättigt:  ca. 1480 - 1530 kg/cbm
liefern, in loser Schüttung aufbringen und gleichmäßig
verteilen.

Angenommene
Schichtdicke:  8 cm

Hinweis:
Einbaugenauigkeit:  +/- 1,5 cm
Verdichtungsfaktor
für Transport und Einbau:  ca. 20 %
Menge: 1485,000 m2

**30.60.08 Kiesfangleiste 120/100 Teleskop, lose verlegt**
Kiesfangleiste mit Teleskopfunktion,
Innenleiste als Stoßverbinder einsetzbar
Leistungs- und Funktionsanforderungen:
- Material -VStr:  AlMg3
- Materialdicke:  1,5 mm
- Länge:  5000 mm
  (2 x 2500 mm)
- Höhe:  120/100 mm
- Kantungen:  5 Stück
liefern und fachgerecht lose auf der Faserschtuzmatte einbauen.
Menge: 360,000 m

**30.60.09 Kiesstreifen in Anschlussbereichen, B=100 cm**
Kiesstreifen in Anschlussbereichen - 100 cm

Kies 16/32 gemäß Vorgaben FLL-Dachbegrünungs-
richtlinie zur Schaffung vegetationsfreier Abstandsflächen liefern und in allen Anschlussbereichen
(Dachrand, Wand, Dachentwässerung, Lichtkuppel,
sonstige Durchdringungen) in loser Schüttung aufbringen und gleichmäßig verteilen.

Schichtdicke:  gleich wie Substrathöhe
Streifenbreite:  100 cm
Menge: 360,000 m

**30.60.10 Vegetation Sedumsprossen**
Sprossenmischung aus
mindestens fünf verschiedenen Sedumarten, liefern
und auf dem Extensivsubstrat fachgerecht ausbringen.

Sprossenmenge:  ca. 50 - 70 g/qm

Hinweis: Auf Verwehsicherheit ist zu achten.
Menge: 1485,000 m2

**30.60.11 Kontrollschacht**
Kontrollschacht mit arretierbarem Deckel
Leistungs- und Funktionsanforderungen:
- Material:  Aluminium
- Höhe:  100 mm
- Abmessungen:  250 x 250 mm
- Farbe:  weissaluminium
liefern und über dem Dachablauf fachgerecht montieren.

Hinweis:
Schutzlage und Flächendränage dürfen den Abfluss
nicht behindern und müssen über dem Dachablauf
vollständig ausgeschnitten werden.
Menge: 8,000 Stk

**30.60.12 Fertigstellungspflege Extensivbegrünung**
Fertigstellungspflege

Pflege der Extensivbegrünung: bis zur Erreichung
eines abnahmefähigen Zustandes in Anlehnung an
die FLL-Richtlinien für Dachbegrünungen (jeweils
neueste Ausgabe).

Pflegemaßnahmen
- Entfernung von nicht tolerierbarem Fremdaufwuchs
- Nachsaat von Kahlstellen
- Düngung bei Bedarf
- Freihalten des Kiesstreifens von funktionsbeeinträchtigendem Bewuchs

Zwei Pflegegänge pro Jahr, bzw. mind. ein Pflege-
und ein Kontrollgang.
Menge: 1485,000 m2

**30.60.13 Fertigstellungspflege Photovoltaik-Gründach, Mehrpreis**
Mehrpreis Pflege Bereich Photovoltaik-Gründach

Mehrpreis zur Vorposition für den erhöhten Pflegeaufwand der Extensivbegrünung im Bereich der
FLL-konformen Gründach-Photovoltaik-Unter-
konstruktion.

Hinweis:
Voraussetzung sind kombinierte und pflegbare
Systemaufbauten mit ausreichenden Systemabständen für den Bewegungsraum, hinsichtlich
Pflege und Wartung, gemäß FLL-Dachbegrünungs-
richtlinie, Punkt 8.14.
Menge: 255,000 m2

**30.60.14 Schrittplatten in Grünfläche Terrassenplatten**
Schrittplatten in Grünfläche

Betonplatten, grau, liefern und auf der Substratschicht als einzelne Schrittplatten verlegen.

Format:  50 x 50 cm
Plattendicke:  5 cm
Menge: 105,000 Stk

### Titel 50 sonstiges

#### Bereich 50.10 RWA-Zentrale

**50.10.01 RWA Steuerung**
Liefern, eines RWA-Steuerungsschaltkasten
für 230V/47-63 Hz, Ausgangsleistung 24Vdc/6A für 3Min. (Dauerlast 4A), Restwelligkeit 500 mV s-s Notstromversorgung über Blei-Acku 24Vdc/2,3 Ah für min 72h Netzausfallüberbrückung (Lebensdauer ca. 4 Jahre), für 24 Vdc Antriebselemente, insgesamt 6 A Stromaufnahme, für Ansteuerung durch max. 7 RWA-Taster oder max. 6 Rauchmelder oder BMZ, ruhestromüberwacht, Alarmauslösung bei Kurzschluss oder Unterbrechung; 3 Sicherungskreise für Netz, Akku und Antriebe, einschl. Vorrangsteuerung für RWA bei Wind- und Regenmelder und/oder Lüftungsteuerung sowie Störmeldung (Netz, Akku, Unterspannung, Überwachungen) zum RWA-Hautstellentaster. Einschl. Programmierfunktion für totmann-Funktion und/oder AUF und ZU, Spaltlüftung, autom. Lüftung ZU. Einschl. 2 Hilfsrelais mit pot.-freien Kontakten zur Meldung Störung, RWA ausgelöst, RWA AUF und/oder ZU, Wind-Regenmelder, BMZ, Wiederantast-Modul gem. VDS 2581, Polysterol-Gehäuse ähnlich RAL 7035, Abmessungen254x361x111 mm, Schutzart IP66

VdS zugelassenes System

Montage/Verkabelung bauseits
Menge: 1,000 St

**50.10.02 RWA Taster**
Liefern, von RWA-Tastern
RWA-Taster AUF-ZU Hauptstelle, Serie HE071, Farbe orange,
Art..-Nr.: ET88-461
mit LED-Meldeleuchte AUF und Kontroll-LED für Störung und o.k., 24Vdc, gehäuse verschließbar, mit Ausschnitt für einschagbare Sichtscheibe sowie Beschriftung RAUCHABZUG für AP-Montage, gem. VDS 2581, Maßblatt ET00-461

VdS zugelassenes System

Montage und Verkabelung bauseits
Menge: 15,000 St

**50.10.03 Rauchmelder**
Lieferung von systemkompartibelen Rauchmeldern nach
DIN EN 14604

VdS zugelassenes System

Montage und Verkabelung bauseits
Menge: 15,000 St

**50.10.04 Inbetriebnahme / Einweisung**
Inbetriebnahme der RWA Anlage und Einweisung des Badpersonals ((3-4 Personen)
Über die Einweisung ist ein Protokoll zu führen und der Bauleitung zu übergeben.
Menge: 1,000 Stk

**50.10.05 Begleitung Abnahme RWA**
Begleitung/Teilnahme an der Abnahme der RWA - Anlage.

Sachverständiger wird vom Bauherrn gestellt.
Menge: 1,000 Stk

#### Bereich 50.20 Stundenlohnarbeiten

*Hinweis: Stundenlohnarbeiten*
Stundenlohnarbeiten dürfen nur auf besondere Anweisung der Bauleitung ausgeführt werden. Nachweise hierfür sind arbeitstäglich zur Anerkennung vorzulegen. Mit der Unterzeichnung dieses Angebotes erklärt der Bieter rechtsverbindlich, daß die Verrechnungssätze der Stundenlohnarbeiten unter Beachtung der preis- rechtlichen Vorschriften ermittelt sind und unabhängig von der Anzahl der abgerechneten Stunden Gültigkeit haben. Die Verrechnungskosten beinhalten die Gemein- kosten, Sozialbeiträge, evtl. vermögenswirksame Leistungen sowie sonstige Nebenkosten. Auf Anforderung ist der Facharbeiternachweis/Zeugnis vorzulegen.

**50.20.01 Polier, Stundenlohnarbeiten**
Für evtl. erforderliche Arbeiten, die nicht im LV
erfaßt sind und gegen Nachweis zur Ausführung kommen
werden berechnet für:

Polier
Menge: 10,000 Std

**50.20.02 Facharbeiter, Stundenlohnarbeiten**
Für evtl. erforderliche Arbeiten, die nicht im LV
erfaßt sind und gegen Nachweis zur Ausführung kommen,
werden berechnet für:

Facharbeiter
Menge: 10,000 Std

**50.20.03 Bauhelfer, Stundenlohnarbeiten**
Für evtl. erforderliche Arbeiten, die nicht im LV
erfaßt sind und gegen Nachweis zur Ausführung kommen,
werden berechnet für:

Bauhelfer
Menge: 10,000 Std
